# Schöneberger 5,6/ Borussia 2
Angebotsaufforderung (GAEB DA XML 3.2, DA83)
Projekt: 188
Währung: EUR
Erstellt mit: GXML Toolbox V3.3 R20230829, iTWO_64 V24.0.454, 22.12.2025

## A) ALLGEMEINE VORBEMERKUNGEN -- Stand 01.05.2010
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dri00tter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

## B) ALLGEMEINE TECHNISCHE VORBEMERKUNGEN
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## 200 Dachdecker
Datum: 22.12.2025

*Hinweis: Bauvorhaben Borussiastr. / Schöneberger*
BAUVORHABEN:Borussiastr. / Schöneberger str. 5_
  10963 Berlin

GEWERK :  Flachdachabdichtung
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
ANGABEN ZUM BAUWERK

Bei dem Gebäude handelt sich um zwei 4 Geschosser (EG, 1.-5OG, Geschosshöhe ca. 3,00m) in der Borussiastr. / Schöneberger in Berlin. VH + HH

Die Baustelleneinrichtung erfolgt hofseitig, es kann seitens des Auftragnehmers bei Bedarf ein Lastenaufzug an den Balkonen angestellt werden.

Eine Zwischenlagerung für Material kann mit der Bauleitung vereinbart werden.

Die Gebäude werden bauseits mit einem Gerüst versehen.

Die Ausführungszeit ist  vom 20.05.2026 bis 14.08.2026 einzuhalten.

Fertigstellung: 14.08.2026

*Hinweis: BTV-Dach / Flach*
Besondere Technische Vorschriften - Dachdecker- Dachabdichtungsarbeiten, Flachdach -

1. Für Angebot und Ausführung sind besonders zu beachten:
  -----------------------------------------------------------------------------

  01 DIN 18338 Dachdeckungs- und Dachabdichtungsarbeiten

  02  Flachdachrichtlinien, jeweils gültige Ausgabe, Herausgeber "Zentralverband des Deutschen Dachdeckerhandwerks" und  "Bundesfachabteilung Bauwerksabdichtung im Hauptverband
  der Deutschen Bauindustrie "

  03  ABC der Bitumen-Bahnen "Technische Regeln", herausgegeben vom VDD Industrieverband bituminöse Dach- und Dachdichtungsbahnen e.V. in Frankfurt/Main 1

2. Es ist so zu arbeiten, daß über Nacht keine Dachflächen offen stehen. Im Bereich von Durchdringungen, Wandanschlüssen, Dachrändern und dergl. ist mit besonderer Sorgfalt zu arbeiten, um hier Schäden innerhalb der Wohnung zu vermeiden.

3. Ausführung und Material
  01  Zur Verwendung dürfen nur genormte Bitumen-Bahneneingesetzt werden. Bitumen-Bahnen, für die nur Merkblätter und Vorentwürfe bestehen, dürfen nicht eingesetzt werden.

  02  Dachabdichtungen sind mind. 3-lagig herzustellen.

  03  Oberflächenschutzschichten sind durch Kiesschüttung oder Besplittung herzustellen.
  Andere Möglichkeiten sind ausgeschlossen.

  04  LM-Dachrandverwahrungsprofile - Oberfläche anodisch oxydiert, natur EV 1 - müssen
  mehrteilig sein. Der obere Rand der Fassadenbekleidung muß vom Dachrandverwahrungsprofil überlappt werden, und zwar:

  Gebäudehöhe bis  8,00 m  mind.  5 cm
  Gebäudehöhe bis  20,00 m  mind.  8 cm
  Gebäudehöhe über 20,00 m  mind. 10 cm

  Der Abstand zwischen Fassade und Dachrandprofil beträgt mind. 2 cm.

  05  An- und Abschlüsse sollen möglichst aus den gleichen Werkstoffen wie die
  Dachabdichtung hergestellt werden.

  Höhe des Dachrandabschlusses  ca. 10 cm
  Höhe des Wandanschlusses  ca. 15 cm

  über Oberfläche Belag oder Kiesschüttung

4. In den Angebotspreisen sind enthalten:

  01  Der Einsatz von Hebezeugen.

  02 Holzschutz aller Hölzer gegen Insekten- und Pilzbefall.

5. Abrechnung

Ergänzung zu Abschnitt 5 DIN 18338 Umfaßt eine Position neben der Dachabdichtung auch Dampfsperren, Ausgleichschichten, Wärmedämmung, Oberflächenschutz usw., so werden für diese Leistungen die Abmessungen der zu dichtenden Flächen zugrunde gelegt. Bohlen werden übermessen Überstehende Kanten, An- und Abschlüsse werden nicht mitgemessen. Die Vergütung für Wandanschlüsse erfolgt in gesonderter Position, für Dachrandanschlüsse erfolgt keine Vergütung. Diese Leistung ist mit dem Wiederanbringen bzw. Erneuern der Dachrandverwahrungsprofile abgegolten. Bei Teilerneuerung der Dachabdichtung und Erneuerungdes Oberflächenschutzes nach der tatsächlich ausgeführten Leistung.

*Hinweis: Hinweis Entsorgung Schadstoffe*
Die Entsorgung der Abbruchmaterialien ist unter Einhaltung folgender Vorschriften durchzuführen:

- Kreislaufwirtschaftsgesetz (KrWG) des Bundes
- Verordnung über Entsorgungsfachbetriebe (Entsorgungsfachbetriebeverordnungg EfbV)

Die Entsorgung gefährlicher Abfälle hat auf der Grundlage genehmigter Entsorgungsnachweise oder Sammelentsorgungsnachweise im elektronischen Abfallnachweisverfahren (eANV) gemäß Nachweisverordnung (NachwV) durch zugelassene Spediteure zu erfolgen und ist dem Auftraggeber durch Mitteilung seiner bei der ZKS-Abfall registrierten behördlichen Nummer und Rolle nachzuweisen. Alle hierbei anfallenden Nebenkosten wie behördliche Gebühren, SBB-Gebühr, Transport und Transportkosten zur Endlagerstelle, Deponiekosten und Conatainerkosten (inkl. Miete, An- und Abtransport zur Deponie) sind in die Positionen einzurechnen . Name und Adresse der Entsorgungsstelle sind anzugeben.

Name und Anschrift der vorgesehenen Entsorgungsstelle: '..........'

### Bereich 01 Dachsanierung, Schönebergerstr. 5/6

#### Abschnitt 01.01 Baustelleneinrichtung

**01.01.0010 Baustelleneinrichtung**
Baustelleneinrichtung/ -räumung
Geräte, Werkzeuge und sonstige
Betriebsmittel, die zur Durchführung der
Arbeiten erforderlich sind, auf die
Baustelle bringen und aufbauen.
Vorhaltekosten der Baustelleneinrichtung
sowie der benötigten Maschinen sind
in dieser Position einzurechnen.

Nach Abschluss der Arbeiten sind alle
Geräte, Werkzeuge und sonstige
Betriebsmittel und Werkstoffreste
wieder abzubauen bzw. abzufahren/zu entsorgen.
Die in Anspruch genommenen Flächen
sind sauber zu hinterlassen.
Menge: 1,000 psl.

**01.01.0020 Baustellenanmeldung und Beschilderung:**
Aufstellung, Vorhaltung und Abbau von Warn-, Sperr- ,
Hinweisschildern und Bauzaun auf der Baustelle.
Menge: 1,000 psl

**01.01.0030 Baustromversorgung**
Installieren und vorhalten einer Baustromversorgung
zur Ausführung der beschriebenen Arbeiten.
Einrichtung inkl. Anschlussschrank und
Unterverteilung mit Unterzähler nach den Vorschriften
(220 V/16 A Drehstrom 380 V/4 KW).
Antragsstellung, Gebühren, pauschal
Verbrauch inbegriffen*

Bemerkung AN:
Diese Leistung wird bauseits für die gesamte Bauzeit
kostenfrei für den AN zur Verfügung gestellt.
Menge: 12,000 Woch

**01.01.0040 Bauwagen**
Stellung und Vorhaltung eines Bauwagens zum
Aufenthalt von Mitarbeitern, sowie Einlagerung von
Werkzeugen und Geräten, einschl. An- und Abfuhr.
Menge: 12,000 Woch

**01.01.0050 Miettoilette**
Stellung und Vorhaltung einer Miettoilette, einschl.
regelmäßiger Wartung und Entsorgung.
Grundstandzeit bis 12 Wochen.
Menge: 12,000 Woch

**01.01.0060 Aufzug**
An- und Abtransport sowie Auf- und Abbau
und Vorhaltung eines senkrechten Aufzuges oder Schrägaufzug.
Menge: 12,000 Woch

**01.01.0070 Kraneinsatz**
Kranstunden für den Kraneinsatz mit Bedienung
Abgerechnet wird nach tatsächlichem Aufwand.
Menge: 30,000 h

#### Abschnitt 01.02 Abrissarbeiten

**01.02.0005 Laboranalyse**
Laboranalyse der vorhandenen Dachabdichtung
zur Bestimmung des PAK- und Asbestgehaltes der
teer- oder ölhaltigen, sowie auf Asbesthaltigkeit,
überwachungspflichtigen Abfallprodukte
sowie der Untersuchung auf Asbestbestandteile in
der Bitumendachbahn.
Menge: 1,000 Stk

**01.02.0010 Abriss der Dacheindeckung**
Vorhandene Dacheindeckung aus Ziegeln und Faserplatten aufnehmen, staubfrei nach unten
transportieren, in Container laden und inkl. aller
anfallender Transport- und
Entsorgungskosten fachgerecht entsorgen, einschll.
vorhandener und ggfls. vorhandener:

- Formziegel, Trockenfirste, -grate
- Einbau- und Anschlusskleinteile
- Blitzschutzleitungen und Blitzschutzstützen
- Dachhaken
- Wandanschlussbleche
- Anschlussbleche im Trauf-, Kehl- und Gaubenbereich
- Gratabdeckungen
- Schneefangsysteme einschl. Halter
- Kehlbleche
- Dachent- und Belüftungselemente
- - etc.

sofern nicht in separater Position beschrieben.

Hofansicht Dachlandschaft mit bestehender Eindeckung:
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Abrechnung erfolgt über das tatsächliche Flächenmaß.

Zu beproben: Bitumenbahn, Faserzementplatten, Dachsteine
Menge: 580,000 m²

**01.02.0011 Abriss der Dacheindeckung II**
Vorhandene Dacheindeckung bestehend aus
Faserzementplatten aufnehmen und entsorgen.
Menge: 280,000 m²

**01.02.0015 Zulage**
Zulage für das Demontieren und Entsorgen
astbesthaltiger Faserzementplatten
Menge: 280,000 m²

**01.02.0017 Abriss der Dacheindeckung III**
Abriss und Entsorgung der vorhandenen
Bitumendachbahn bis zu 4-lagig nach dem
bestehenden Abfallentsorgungsgesetz entsorgen,
einschl. aller anfallenden Gebühren.
Menge: 25,000 m²

**01.02.0018 Zulage**
Zulage für das Demontieren und Entsorgen
astbesthaltiger Faserzementplatten
Menge: 25,000 m²

**01.02.0019 Abriss und Entsorgung der vorhandenen Dachschalung.**
Abriss und Entsorgung der vorhandenen
Dachschalung.
Nach dem bestehenden Abfallentsorgungsgesetz
entsorgen, einschl. aller anfallenden Gebühren.
Mansadschalung
Menge: 280,000 m²

**01.02.0019.0 Dachlattung demontieren**
Abriss und Entsorgung der vorhandenen
Dachlattung, inkl. der Traufbohlen.
Menge: 580,000 m²

**01.02.0019.1 Abrisss und Entsorgung der Konterlattung.**
Menge: 580,000 m²

**01.02.0020 Abriss und Entsorgung der alten Unterspannbahn**
Abriss der vorhandenen bituminösen Dampfsperre,
punktweise verklebt, einschl. Abtransport und
Entsorgung.
Das Abrissmaterial wird Eigentum des AN.
Menge: 580,000 m2

**01.02.0021 Demontage Dachrinne**
Demontage Dachrinne, samt Rinneisen / Traufbohle
inkl. aller notwendigen Nebenarbeiten.
Inkl. Entsorgung
Menge: 140,000 m

**01.02.0030 Demontieren und Entsorgen der alten Fallrohre**
Zulage zur Vorposition:

Abriss der Dachabdichtung
Abriss der 4-5 lagigen Dachabdichtung .
Das Altmaterial belastet mit  Asbest, PAK oder anderen
Gefahrenstoffe
Menge: 120,000 m

**01.02.0040 Abriss der Schneefangstützen**
Demontieren und Entsorung der Schneefanggitter
und Schneefangstützen
Menge: 140,000 m

**01.02.0050 Zinkanschlüsse**
Vorhandene alte Zinkanschlüsse abreißen und
entsorgen. Brandeinfassungen
Menge: 50,000 m

**01.02.0070 Zinkanschlüsse II**
Vorhandene alte Zinkanschlüsse abreißen und
entsorgen. Gesimsabdeckung Traufe
Menge: 70,000 m

**01.02.0080 Stehfalzabdeckung**
Abriss und Entsorgung der Stehfalzabdeckung auf
der Flachdachgauben

Herunterschaffen der zu entsorgenden
Materialien in Container.
Menge: 15,000 Stüc

**01.02.0090 Abriss der Sanitärlüfter, 1-teilig**
Nenngröße: 125 mm.
Herunterschaffen der zu entsorgenden
Materialien in Container.
Menge: 2,000 Stüc

**01.02.0100 Abriss Zinkanschlüsse III**
Vorhandene alte Zinkanschlüsse abreißen und
entsorgen. Übergang Mansade, Kehen
Wandanschlüsse und Schorsteineinfassungen
Menge: 170,000 m

**01.02.0110 Ausstiegsfenster demontieren und entsorgen.**
Sorgfältiges Reinigen des
Untergrundes.
Herunterschaffen des zu entsorgenden
Bauschutt in Container.
Menge: 12,000 Stk

**01.02.0115 Schornsteinverkleidung**
Abriss und Entsorgung der Schorsteinverkleidung
bestehend aus einer Zineindeckung.
Menge: 3,000 Stk

**01.02.0117 Velux- Dachfenster demontieren und entsorgen**
Menge: 5,000 Stk

**01.02.0120 Ausgleichen von Vertiefungen mit einer schüttbaren Wärmedämmung**
einschl.Verdichten der Schüttung nach Herstellervorschrift.
Fabrikat: SOPRATHERM
Ausgleichsschüttung
Menge: 1,000 m3

#### Abschnitt 01.03 Dachdeckerarbeiten

**01.03.0010 Unterspannbahn**
Diffusionsoffene Unterdeckbahn
liefern und auf den vorhandenen Sparren parallel
zur Traufe verlegen
Menge: 850,000 m2

**01.03.0020 Konterlattung**
Konterlattung 30x50 mm, gemäß DIN 68800
technisch getrocknet, liefern und fluchtgerecht auf
den Dachsparrenverlauf auflegen und befestigen
Menge: 850,000 m2

**01.03.0030 Dacheindeckung mit Dachsteinen herstellen**
Dachfläche parallel zur Traufe mit Traglattung aus
technisch getrockneten Dachlatten 40x60mm,
Sortierklasse S10 für die Dacheindeckung mit
Dachsteinen herstellen.
Befestigung mit verz. 100 mm Drahtstiften oder
Schusstechnik.
Menge: 850,000 m2

**01.03.0040 Keilbohle**
Keilbohle aus Nadelholz DIN 68800, 60mm auf
20mm liefern und an der Traufe befestigen
Menge: 170,000 m

**01.03.0050 Dacheindeckung mit Betondachsteinen**
Dacheindeckung mit Betondachsteinen
Fabrikat: Braas, Typ Harzer Pfanne Big 7,
Standardfarbe nach Wahl des AG,
Menge: 850,000 m2

**01.03.0060 Durchführung**
Braas Harzer Pfanne 7 Durovent Bausatz DN100/DN125
Menge: 10,000 Stk

**01.03.0070 Klammern der Betondachsteine**
Klammern der Betondachsteine mit
Seitenfalzklammern zur Sicherung der Dachsteine
gegen Windsog.
Klammerzahl: jeder 3. Dachstein im Versatz.
Menge: 850,000 m2

**01.03.0080 Ortgangeindeckung**
Ortgangeindeckung passend zur Dacheindeckung
mit Ortgangsteinen herstellen.
Menge: 40,000 m

**01.03.0090 Trockengrat mit Gratlüftungsband**
Gratlatte liefern und montieren, Flächensteine am
Grat durch
beischneiden beidseitig anpassen und eindecken.
Gratsteine mit entsprechendem Zubehör einschl.
Lüftungsband.
Menge: 40,000 m

**01.03.0100 First -Eindeckung**
First passend zur Eindeckung als Lüfterfirst mit
Firststeinen trocken verlegen.
Inkl. Firstrollband, Firstklammern und Latten,
liefern und montieren.
Menge: 65,000 m

**01.03.0110 Walmkappe**
Walmkappe, farblich zur Eindeckung
passend, liefern und korrosionsgeschützt
montieren.
Menge: 4,000 Stk

**01.03.0120 Zulage für Gratanfänger als erster Gratziegel**
Gratanfänger als erster Gratziegel liefern
und einbauen, incl. Befestigungsmaterial.
Menge: 7,000 Stk

**01.03.0130 Zulage zur Dacheindeckung**
Flächensteine an den Kehlen durch beischneiden
beidseitig anpassen eindecken und befestigen.
Menge: 40,000 m

**01.03.0131 Zulage zur Dacheindeckung**
Flächensteine an den Wandkehlen durch
beischneiden anpassen eindecken und befestigen.
Menge: 40,000 m

**01.03.0140 Kehldichtstreifen**
Liefern und Verlegen von Kehldichtstreifen an den
Wand- und Hauptkehlen, um Schnee- und
Insekteneinflug zu vermeiden.
Menge: 83,000 m

**01.03.0150 Dachleiter-Sicherheitshaken**
Dachleiter-Sicherheitshaken verzinkt liefern und
fachgerecht montieren
Menge: 28,000 Stk

**01.03.0160 Trauflüftungskamm aus PVC 2 cm hoch**
Trauflüftungskamm aus PVC 2 cm hoch, liefern
und fachgerecht montieren.
Menge: 67,000 m

**01.03.0170 Dunstrohrelement**
Dunstrohrelement passend
zur Eindeckung liefern und montieren.
Menge: 5,000 Stk

**01.03.0180 Arbeitsstunde**
Arbeitsstunde Geselle gemäß Nachweis für
unvorsehbare Arbeiten.
Menge: 10,000 Stk

#### Abschnitt 01.04 Klempnerarbeiten

**01.04.0010 Halbrunde 6-tlg. Dachrinne**
Halbrunde 6-tlg. Dachrinne aus
Titanzink, Zuschnitt 333 mm auf verzinkte
Rinnenhalter fachgerecht anbringen.
Einbauort: Gauben
Menge: 48,000 m

**01.04.0020 Halbrunde 5-tlg. Dachrinne**
Halbrunde 5-tlg. Dachrinne aus
Titanzink, Zuschnitt 400 mm auf verzinkte
Rinnenhalter fachgerecht anbringen.
Einbauort: Haupttraufe
Menge: 67,000 m

**01.04.0030 Einhangstutzen 5-tlg.**
Einhangstutzen 5-tlg. aus Titanzink als Zulage zur
Rinne liefern und anbringen.
Menge: 6,000 Stk

**01.04.0040 Einhangstutzen 6-tlg.**
Einhangstutzen 6-tlg. aus Titanzink als Zulage zur
Rinne liefern und anbringen.
Menge: 12,000 Stk

**01.04.0050 Endboden 5-tlg.**
Endboden 5-tlg. aus Titanzink in die
Dachrinne einlöten.
Menge: 10,000 Stk

**01.04.0060 Endboden 6-tlg.**
Endboden 6-tlg. aus Titanzink in die
Dachrinne einlöten.
Menge: 24,000 Stk

**01.04.0070 Traufstreifen**
Traufstreifen aus Titanzink, Zuschnitt 200 mm mit
Falz liefern und fachgerecht anbringen.
Menge: 85,000 m

**01.04.0080 Traufstreifen**
Traufstreifen aus Titanzink, Zuschnitt 200 mm
ohne Falz liefern und fachgerecht anbringen.
Menge: 30,000 m

**01.04.0090 Rinnendehner**
Rinnendehner aus Titanzink und Kautschuk als
Zulage zur Rinne liefern und anbringen.
Menge: 5,000 Stk

**01.04.0100 Rinnenecke Außen**
Rinnenecke Außen aus Titanzink als Zulage zur
Rinne liefern und anbringen.
Menge: 7,000 Stk

**01.04.0110 Fallrohr DN 120**
Fallrohr DN 120 aus Titanzink rund inkl. der
verzinkten Rohrschellen liefern und im Mauerwerk
montieren inkl aller Zubehör- und
Befestigungsteile.
Menge: 95,000 lfm

**01.04.0120 Fallrohr DN 100**
Fallrohr DN 100 aus Titanzink rund inkl. der
verzinkten Rohrschellen liefern und im Mauerwerk
montieren inkl aller Zubehör- und
Befestigungsteile.
Menge: 25,000 lfm

**01.04.0130 Fallrohrbogen**
Fallrohrbogen, Zink, 0,70 mm liefen und
montieren.
Menge: 45,000 Stk

**01.04.0140 Schneefanggitter**
Schneefanggitter aus verz. Stahl liefern und
montieren
Menge: 115,000 m

**01.04.0150 Ausbildung des Dachrandes**
Ausbildung des Dachrandes im Übergang der
Hauptdachtraufe zum Mansarddach
- 3-fach gekantetes Zinkblech, Abwicklung bis.
333mm liefern und fachgerecht montieren
Menge: 45,000 m

**01.04.0160 Ausbildung einer Gesimsabdeckung**
Ausbildung einer Gesimsabdeckung im Bereich der
Mandsadtraufe
- 5-fach gekantetes Zinkblech, Abwicklung bis.
500mm liefern und fachgerecht montieren
Menge: 67,000 m

**01.04.0170 Brandwandeinfassung**
Liefern und Montieren einer Brandwandeinfassung
aus Titanzink, bestehend aus:
-beidseitiger Seitenkehle Zuschnitt ca. 400mm
-Brandwandabdeckung Zuschnitt ca 400mm
Menge: 25,000 m

**01.04.0180 Schornsteineinfassung**
Schornsteineinfassung aus Titanzink inkl. der
Kappleiste und dauerelastischer
Versiegelung liefern und befestigen.
Menge: 2,000 Stk

**01.04.0190 Kehle aus Zinkblech**
Kehle aus Zinkblech (500mm),Stärke 0,7mm,
dreimal gekantet, inclusive Unterkonstruktion.
Menge: 30,000 m

**01.04.0200 Kehlausläufer aus Zinkblech**
Kehlausläufer aus Zinkblech (500mm), Stärke
0,7mm, dreimal gekantet, inclusive
Unterkonstruktion
Menge: 6,000 Stk

**01.04.0210 Wandanschluss/Seitenkehlen**
Wandanschluss/Seitenkehlen aus Titanzink liefern
und montieren.
Menge: 30,000 m

#### Abschnitt 01.05 Dachfenster

**01.05.0010 Verzinktes Ausstiegsfenster**
Verrzinktes Ausstiegsfenster liefern und fachgerecht
montieren, inkl. der Schneidarbeiten der
Flächenziegel.
Menge: 8,000 Stk

*Hinweis*
Die Wohnraumdachfenster müssen vor der Ausführung
auf Größe am vorgesehenden Einbauort geprüft werden!

**01.05.0020 VELUX Klapp-Schw.Fenster GPU CK04 0070**
VELUX Klapp-Schw.Fenster GPU CK04 0070
Polyur. THERMO Alu 55x98
----------------------------------------
Klapp-Schwing-Fenster mit
45°-Öffnungswinkel und Schwingfunktion
bis zum Anschlag.
Mit Öffnungsgriff unten, Lüftungsklappe
und Luftfilter.
Seitliche Flügelabdeckbleche
schraubenlos vormontiert, Montagewinkel
und Markisenkasten im Lieferumf angenthalten.
Dämmelement am Blendrahmen oben aus
geschäumtem Kunststoff, grau.
Luftdichtheitsklasse 4.
----------------------------------------
Flügel und Blendrahmen: Holzkern mit
nahtloser Kunststoff-Ummantelung aus
Polyurethan, feuchtigkeitsunempfindlich,
dauerhaft, besonders pflegeleicht,
PVC-frei.
----------------------------------------
Umlaufende Dichtung mit Anschlagund
Gleitfunktion aus Santoprene,
seitliche Dichtung aus EPDM zwischen
Flügel- und Blendrahmenverblechung
Blendrahmen-Außenmaße (BxL): 55 x 98 cm
Lichtfläche: 0,29m²
Oberfläche fertig lackiert mit
Zwei-Komponenten-PU-Lack, weiß,
seidenmatt, NCS S 0500-N.
Außenabdeckung aus Aluminium,
einbrennlackiert, NCS S 7500-N.
----------------------------------------
Verglasung mit VELUX THERMO Scheibe
mit:
Wärmedurchgangswert Uw = 1,3 W/(m²K),
Schalldämmwert Rw(C,Ctr)= 35(-1,-3) dB,
Schallschutzklasse 2,
Gesamtenergiedurchlasswert g = 0,46,
Innen: 2 x 3 mm Verbund-Sicherheitsglas
für erhöhten Einbruchschutz, erhöhte
Sicherheit und besseren Schallschutz.
Außen: 4 mm gehärtetes Einscheibensicherheitsglas
nach DIN EN 12150 für
erhöhte Hagelsicherheit mit
Edelmetallbeschichtung innen.
Alle technischen Werte sind normgemäß
im senkrechten Einbau ermittelt und
beziehen sich auf das Fenster als Ganzes
Menge: 4,000 Stk

**01.05.0030 VELUX Eindeck. Ziegel/H EDW CK04 2000**
VELUX Eindeck. Ziegel/H EDW CK04 2000
+ Dämm- u. Anschlussset BDX Alu
----------------------------------------
Geeignet für Dächer mit flachem oder
profiliertem Eindeckmaterial
von 1,5 bis 12 cm Höhe.
Seitenteile gerade mit doppelten Wasser-
Ableit-Falzen und Schaumstoff-Dichtungs-
Profil.
----------------------------------------
Seitliche und untere Blendrahmenverblechung.
----------------------------------------
Inkl. Dämm- und Anschluss-Set für den
fachgerechten Anschluss des VELUX
Dachfensters an die Dämmung des
Daches.
+êÎ
Dämmrahmen aus Polyethylen zur
Reduzierung der Wärmebrücke am Übergang
vom Fenster zum Dach, Wärmeleitfähigkeit
= 0,04 W/(m K).
Einschließlich diffusionsoffener
Anschlussschürze aus Polypropylen,
Materialstärke 0,5 mm, sd = 0,03 m.
Wasserableitrinne für einen
regensicheren Anschluss.
----------------------------------------
Material: Aluminium. Schürze des
Unterteils aus plissiertem Aluminium.
Farbton: wie Fenster-Abdeckung.
Menge: 4,000 Stk

#### Abschnitt 01.06 Flachdachgauben

**01.06.0010 Windfeder**
Abriss und Entsorgung der Windfeder aus
Titanzink
Menge: 30,000 m

**01.06.0020 Ethernit-Fassadeneindeckung**
Abriss und Entsorgung der
Ethernit-Fassadeneindeckung.
Menge: 60,000 m2

**01.06.0025 Zulage zur Vorposition**
Demontage und Entsorgung der schadstoffbelasteten Materialien.
Prüfung und Analyse sind dem AG vorzulegen
Menge: 60,000 m2

**01.06.0030 Trenn- und Ausgleichslage, Abdichtungslage**
Trenn- und Ausgleichslage sowie 1.
Abdichtungslage selbstklebend,
liefern und verlegen.
Menge: 50,000 m2

**01.06.0040 Polymer-Bitumen- Schweißbahn**
PYE PV 200 S5 Polymer-Bitumen- Schweißbahn,
vollflächig aufschweißen.
Menge: 50,000 m2

**01.06.0050 Gaubenwangen und Gaubenfronten**
Gaubenwangen und Gaubenfronten mit
Faserzementplatten verkleiden:
20 x 20 Rundbogen
Menge: 40,000 m2

**01.06.0060 Herstellen von Winfedern**
Herstellen von Winfedern auf den
Flachdachgauben, bestehend aus:
- Holzunterkonstruiktion bestehend aus einer
Dachlatte S10 40/60mm mit Eiskeil
-2 lagige Bitumenabdichtung an der Aufkantung
-aufgesetzte Windfeder aus Titanzink ca. 200mm
Zuschnitt
Menge: 30,000 m

**01.06.0070 Blechschürze aus Titanzink**
Blechschürze aus Titanzink Zuschnitt 333 mm, mit
Falz, liefern und fachgerecht montieren.
Inkl. aller notwendigen Nebenarbeiten.
Menge: 32,000 m

### Bereich 02 Dachsanierung, Borussiastr. 2

#### Abschnitt 02.01 Baustelleneinrichtung

*Hinweis*
Das Arbeits- und Dachfanggerüst wird bauseits gestellt!

**02.01.0010 Baustelleneinrichtung**
Baustelleneinrichtung für die Ausführung der
vereinbarten Leistungen
aufgebaut, vorgehalten und abgebaut. Einsatz
Werkstattwagen, Werkzeuge, Maschinen
Menge: 1,000 psl.

**02.01.0020 Schrägaufzug**
Schrägaufzug aufstellen und für die die
Dacharbeiten 8 Wochen vorhalten.
Menge: 1,000 Stk

**02.01.0030 Verlängerungsmiete des Schrägaufzugs**
*** Bedarfsposition ohne GB
Verlängerungsmiete des Schrägaufzugs für jede
weite Woche
Menge: 1,000 Wo

**02.01.0050 Kraneinsatz**
An- und Abfahrt für den Kraneinsatz
Menge: 2,000 Stk

**02.01.0060 Kranstunden für den Kraneinsatz**
Kranstunden für den Kraneinsatz mit Bedienung
Abgerechnet wird nach tatsächlichem Aufwand.
Menge: 6,000 Stk

#### Abschnitt 02.02 Abrissarbeiten

**02.02.0010 Dacheindeckung aus Dachsteinen**
Vorhandene Dacheindeckung aufnehmen,
staubfrei nach unten transportieren, in Container laden und inkl. aller anfallender Transport- und
Entsorgungskosten fachgerecht entsorgen, einschll.
vorhandener und ggfls. vorhandener:

- Formziegel, Trockenfirste, -grate
- Einbau- und Anschlusskleinteile
- Blitzschutzleitungen und Blitzschutzstützen
- Dachhaken
- Wandanschlussbleche
- Anschlussbleche im Trauf-, Kehl- und Gaubenbereich
- Gratabdeckungen
- Schneefangsysteme einschl. Halter
- Kehlbleche
- Dachent- und Belüftungselemente
- - etc.

sofern nicht in separater Position beschrieben.

Hofansicht Dachlandschaft mit bestehender Eindeckung:
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Abrechnung erfolgt über das tatsächliche Flächenmaß.
Menge: 260,000 m2

**02.02.0020 Dacheindeckung aus Faserzementplatten**
Vorhandene Dacheindeckung bestehend aus
Faserzementplatten aufnehmen und entsorgen.
Menge: 200,000 m2

**02.02.0030 Faserzementplatten Zulage**
Zulage für das Demontieren und Entsorgen
astbesthaltiger Faserzementplatten
Menge: 200,000 m2

**02.02.0040 Bitumendachbahn**
Abriss und Entsorgung der vorhandenen
Bitumendachbahn bis zu 4-lagig nach dem
bestehenden Abfallentsorgungsgesetz entsorgen,
einschl. aller anfallenden Gebühren.
Menge: 16,000 m2

**02.02.0050 Bitumendachbahn Zulage**
*** Bedarfsposition ohne GB
Zulage für das Demontieren und die Entsorgung
asbesthaltiger Bitumendachbahn.
Menge: 16,000 m2

**02.02.0060 Dachschalung**
Abriss und Entsorgung der vorhandenen
Dachschalung.
Nach dem bestehenden Abfallentsorgungsgesetz
entsorgen, einschl. aller anfallenden Gebühren.
Menge: 200,000 m2

**02.02.0070 Dachlattung, inkl. der Traufbohlen**
Abriss und Entsorgung der vorhandenen
Dachlattung, inkl. der Traufbohlen.
Menge: 230,000 m2

**02.02.0080 Konterlattung**
Abrisss und Entsorgung der Konterlattung.
Menge: 230,000 m2

**02.02.0090 Unterspannbahn**
Abriss und Entsorgung der alten Unterspannbahn.
Menge: 230,000 m2

**02.02.0091 Dachrinnen**
Demontieren und Entsorgen der alten Dachrinnen
Menge: 90,000 m

**02.02.0100 Fallrohre**
Demontieren und Entsorgen der alten Fallrohre
Menge: 87,000 m

**02.02.0110 Schneefanggitter und Schneefangstützen**
Demontieren und Entsorung der Schneefanggitter
und Schneefangstützen
Menge: 70,000 m

**02.02.0120 Zinkanschlüsse, Brandeinfassungen**
Vorhandene alte Zinkanschlüsse abreißen und
entsorgen. Brandeinfassungen
Menge: 27,000 m

**02.02.0130 Zinkanschlüsse, Gesimsabdeckung Traufe**
Vorhandene alte Zinkanschlüsse abreißen und
entsorgen. Gesimsabdeckung Traufe
Menge: 58,000 m

**02.02.0140 Zinkanschlüsse**
Vorhandene alte Zinkanschlüsse abreißen und
entsorgen. Übergang Mansade, Kehen
Wandanschlüsse und Schorsteineinfassungen
Menge: 104,000 m

**02.02.0150 Schorsteineinfassung**
Abriss und Entsorgung der Schorsteineinfassung
bestehend aus Titanzink.
Menge: 1,000 Stk

**02.02.0160 Ausstiegsfenster**
Ausstiegsfenster demontieren und entsorgen.
Menge: 4,000 Stk

**02.02.0170 Velux- Dachfenster**
Velux- Dachfenster demontieren und entsorgen
Menge: 1,000 Stk

#### Abschnitt 02.03 Dacharbeiten

**02.03.0010 Unterspannbahn**
Diffusionsoffene Unterdeckbahn
liefern und auf den vorhandenen Sparren parallel
zur Traufe verlegen
Menge: 410,000 m2

**02.03.0020 Konterlattung 30x50 mm**
Konterlattung 30x50 mm, gemäß DIN 68800
technisch getrocknet, liefern und fluchtgerecht auf
den Dachsparrenverlauf auflegen und befestigen
Menge: 410,000 m2

**02.03.0030 Dachfläche**
Dachfläche parallel zur Traufe mit Traglattung aus
technisch getrockneten Dachlatten 40x60mm,
Sortierklasse S10 für die Dacheindeckung mit
Dachsteinen herstellen.
Befestigung mit verz. 100 mm Drahtstiften oder
Schusstechnik.
Menge: 410,000 m2

**02.03.0040 Keilbohle**
Keilbohle aus Nadelholz DIN 68800, 60mm auf
20mm liefern und an der Traufe befestigen
Menge: 60,000 m

**02.03.0050 Dacheindeckung mit Betondachsteinen**
Dacheindeckung mit Betondachsteinen
Fabrikat: Braas, Typ Harzer Pfanne 7,
Standardfarbe nach Wahl des AG
Menge: 410,000 m2

**02.03.0060 Klammern der Betondachsteine**
Klammern der Betondachsteine mit
Seitenfalzklammern zur Sicherung der Dachsteine
gegen Windsog.
Klammerzahl: jeder 3. Dachstein im Versatz.
Menge: 410,000 m2

**02.03.0070 Ortgangeindeckung**
Ortgangeindeckung passend zur Dacheindeckung
mit Ortgangsteinen herstellen.
Menge: 13,000 m

**02.03.0080 Trockengrat mit Gratlüftungsband**
Gratlatte liefern und montieren, Flächensteine am
Grat durch
beischneiden beidseitig anpassen und eindecken.
Gratsteine mit entsprechendem Zubehör einschl.
Lüftungsband.
Menge: 31,000 m

**02.03.0090 First verlegen**
First passend zur Eindeckung als Lüfterfirst mit
Firststeinen trocken verlegen.
Inkl. Firstrollband, Firstklammern und Latten,
liefern und montieren.
Menge: 10,000 m

**02.03.0100 Walmkappe**
Walmkappe, farblich zur Eindeckung
passend, liefern und korrosionsgeschützt
montieren.
Menge: 1,000 Stk

**02.03.0110 Zulage für Gratanfänger**
Zulage für Gratanfänger als erster Gratziegel
Gratanfänger als erster Gratziegel liefern
und einbauen, incl. Befestigungsmaterial.
Menge: 6,000 Stk

**02.03.0120 Zulage zur Dacheindeckung**
Flächensteine an den Kehlen durch beischneiden
beidseitig anpassen eindecken und befestigen.
Menge: 7,000 m

**02.03.0130 Zulage zur Dacheindeckung**
Flächensteine an den Wandkehlen durch
beischneiden anpassen eindecken und befestigen.
Menge: 46,000 m

**02.03.0140 Kehldichtstreifen**
Liefern und Verlegen von Kehldichtstreifen an den
Wand- und Hauptkehlen, um Schnee- und
Insekteneinflug zu vermeiden.
Menge: 60,000 m

**02.03.0150 Dachleiter-Sicherheitshaken**
Dachleiter-Sicherheitshaken verzinkt liefern und
fachgerecht montieren
Menge: 14,000 Stk

**02.03.0160 Dunstrohrelement**
Dunstrohrelement passend
zur Eindeckung liefern und montieren.
Menge: 3,000 Stk

**02.03.0170 Trauflüftungskamm**
Trauflüftungskamm aus PVC 2 cm hoch, liefern
und fachgerecht montieren.
Menge: 48,000 m

**02.03.0180 Arbeitsstunde**
Stück Arbeitsstunde Geselle gemäß Nachweis für
unvorhersehbare Arbeiten.
Menge: 10,000 Stk

#### Abschnitt 02.04 Klempnerarbeiten

**02.04.0010 Halbrunde 6-tlg. Dachrinne**
Halbrunde 6-tlg. Dachrinne aus
Titanzink, Zuschnitt 333 mm auf verzinkte
Rinnenhalter fachgerecht anbringen.
Einbauort: Gauben
Menge: 33,000 m

**02.04.0020 Halbrunde 5-tlg. Dachrinne**
Halbrunde 5-tlg. Dachrinne aus
Titanzink, Zuschnitt 400 mm auf verzinkte
Rinnenhalter fachgerecht anbringen.
Einbauort: Haupttraufe
Menge: 58,000 m

**02.04.0030 Einhangstutzen 5-tlg.**
Einhangstutzen 5-tlg. aus Titanzink als Zulage zur
Rinne liefern und anbringen.
Menge: 4,000 Stk

**02.04.0040 Einhangstutzen 6-tlg.**
Einhangstutzen 6-tlg. aus Titanzink als Zulage zur
Rinne liefern und anbringen.
Menge: 8,000 Stk

**02.04.0050 Endboden 5-tlg.**
Endboden 5-tlg. aus Titanzink in die
Dachrinne einlöten.
Menge: 8,000 Stk

**02.04.0060 Endboden 6-tlg.**
Endboden 6-tlg. aus Titanzink in die
Dachrinne einlöten.
Menge: 14,000 Stk

**02.04.0070 Traufstreifen**
Traufstreifen aus Titanzink, Zuschnitt 200 mm mit
Falz liefern und fachgerecht anbringen.
Menge: 55,000 m

**02.04.0080 Traufstreifen**
Traufstreifen aus Titanzink, Zuschnitt 200 mm
ohne Falz liefern und fachgerecht anbringen.
Menge: 16,000 m

**02.04.0090 Rinnendehner**
Rinnendehner aus Titanzink und Kautschuk als
Zulage zur Rinne liefern und anbringen.
Menge: 5,000 Stk

**02.04.0100 Rinnenecke Außen**
Rinnenecke Außen aus Titanzink als Zulage zur
Rinne liefern und anbringen.
Menge: 10,000 Stk

**02.04.0110 Fallrohr DN 120**
Fallrohr DN 120 aus Titanzink rund inkl. der
verzinkten Rohrschellen liefern und im Mauerwerk
montieren inkl aller Zubehör- und
Befestigungsteile.
Menge: 60,000 lfm

**02.04.0120 Fallrohr DN 100**
Fallrohr DN 100 aus Titanzink rund inkl. der
verzinkten Rohrschellen liefern und im Mauerwerk
montieren inkl aller Zubehör- und
Befestigungsteile.
Menge: 20,000 lfm

**02.04.0130 Fallrohrbogen**
Fallrohrbogen, Zink, 0,70 mm liefen und
montieren.
Menge: 28,000 Stk

**02.04.0140 Schneefanggitter**
Schneefanggitter aus verz. Stahl liefern und
montieren
Menge: 71,000 m

**02.04.0150 Ausbildung des Dachrandes**
Ausbildung des Dachrandes im Übergang der
Hauptdachtraufe zum Mansaddach
- 3-fach gekantetes Zinkblech, Abwicklung bis.
333mm liefern und fachgerecht montieren
Menge: 23,000 m

**02.04.0160 Ausbildung einer Gesimsabdeckung**
Ausbildung einer Gesimsabdeckung im Bereich der
Mandsadtraufe
- 5-fach gekantetes Zinkblech, Abwicklung bis.
500mm liefern und fachgerecht montieren
Menge: 48,000 m

**02.04.0170 Attikaabdeckung/Mauerabdeckung**
Liefern und Montieren einer
Attikaabdeckung/Mauerabdeckung.
Zuschnitt bis 400mm
Menge: 18,000 m

**02.04.0180 Schornsteineinfassung**
Schornsteineinfassung aus Titanzink inkl. der
Kappleiste und dauerelastischer
Versiegelung liefern und befestigen.
Menge: 2,000 Stk

**02.04.0190 Kehle aus Zinkblech**
Kehle aus Zinkblech (500mm),Stärke 0,7mm,
dreimal gekantet, inclusive Unterkonstruktion.
Menge: 7,000 m

**02.04.0200 Kehlausläufer aus Zinkblech**
Kehlausläufer aus Zinkblech (500mm), Stärke
0,7mm, dreimal gekantet, inclusive
Unterkonstruktion
Menge: 2,000 Stk

**02.04.0210 Wandanschluss/Seitenkehlen**
Wandanschluss/Seitenkehlen aus Titanzink liefern
und montieren
Menge: 36,000 m

**02.04.0220 Schürze aus Titanzink**
Schürze aus Titanzink liefern und montieren.
Zuschnitt bis 400mm ink. Kappleiste und
Silikonversiegellung
Menge: 10,000 m

#### Abschnitt 02.05 Dachfenster

**02.05.0010 Verzinktes Ausstiegsfenster**
Verzinktes Ausstiegsfenster liefern und fachgerecht
montieren, inkl. der Schneidarbeiten der
Flächenziegel.
Menge: 4,000 Stk

*Hinweis*
Die Wohnraumdachfenster müssen vor der Ausführung
auf Größe am vorgesehenden Einbauort geprüft werden!

**02.05.0020 VELUX Klapp-Schw.Fenster GPU CK04 0070**
VELUX Klapp-Schw.Fenster GPU CK04 0070
Polyur. THERMO Alu 55x98
----------------------------------------
Klapp-Schwing-Fenster mit
45°-Öffnungswinkel und Schwingfunktion bis zum Anschlag.
Mit Öffnungsgriff unten, Lüftungsklappe
und Luftfilter.
Seitliche Flügelabdeckbleche
schraubenlos vormontiert, Montagewinkel
und Markisenkasten im Lieferumfang
enthalten.
Dämmelement am Blendrahmen oben aus
geschäumtem Kunststoff, grau.
Luftdichtheitsklasse 4.
----------------------------------------
Flügel und Blendrahmen: Holzkern mit
nahtloser Kunststoff-Ummantelung aus
Polyurethan, feuchtigkeitsunempfindlich,
dauerhaft, besonders pflegeleicht,
PVC-frei.
----------------------------------------
Umlaufende Dichtung mit Anschlagund
Gleitfunktion aus Santoprene,
seitliche Dichtung aus EPDM zwischen
Flügel- und Blendrahmenverblechung
Blendrahmen-Außenmaße (BxL): 55 x 98 cm
Lichtfläche: 0,29m²
Oberfläche fertig lackiert mit
Zwei-Komponenten-PU-Lack, weiß,
seidenmatt, NCS S 0500-N.
Außenabdeckung aus Aluminium,
einbrennlackiert, NCS S 7500-N.
----------------------------------------
Verglasung mit VELUX THERMO Scheibe
mit:
Wärmedurchgangswert Uw = 1,3 W/(m²K),
Schalldämmwert Rw(C,Ctr)= 35(-1,-3) dB,
Schallschutzklasse 2,
Gesamtenergiedurchlasswert g = 0,46,
Innen: 2 x 3 mm Verbund-Sicherheitsglas
für erhöhten Einbruchschutz, erhöhte
Sicherheit und besseren Schallschutz.
Außen: 4 mm gehärtetes Einscheibensicherheitsglas
nach DIN EN 12150 für
erhöhte Hagelsicherheit mit
Edelmetallbeschichtung innen.
Alle technischen Werte sind normgemäß
im senkrechten Einbau ermittelt und
beziehen sich auf das Fenster als Ganzes
Menge: 1,000 Stk

**02.05.0030 VELUX Eindeck. Ziegel/H EDW CK04 2000**
VELUX Eindeck. Ziegel/H EDW CK04 2000
+ Dämm- u. Anschlussset BDX Alu
----------------------------------------
Geeignet für Dächer mit flachem oder
profiliertem Eindeckmaterial
von 1,5 bis 12 cm Höhe.
Seitenteile gerade mit doppelten Wasser-
Ableit-Falzen und Schaumstoff-Dichtungs-
Profil.
----------------------------------------
Seitliche und untere Blendrahmenverblechung.
----------------------------------------
Inkl. Dämm- und Anschluss-Set für den
fachgerechten Anschluss des VELUX
Dachfensters an die Dämmung des
Daches.
+êÎ
Dämmrahmen aus Polyethylen zur
Reduzierung der Wärmebrücke am Übergang
vom Fenster zum Dach, Wärmeleitfähigkeit
= 0,04 W/(m K).
Einschließlich diffusionsoffener
Anschlussschürze aus Polypropylen,
Materialstärke 0,5 mm, sd = 0,03 m.
Wasserableitrinne für einen
regensicheren Anschluss.
----------------------------------------
Material: Aluminium. Schürze des
Unterteils aus plissiertem Aluminium.
Farbton: wie Fenster-Abdeckung.
Menge: 1,000 Stk

#### Abschnitt 02.06 Flachdachgauben

**02.06.0010 Ethernit-Fassadeneindeckung**
Abriss und Entsorgung der
Ethernit-Fassadeneindeckung.
Menge: 25,000 m2

**02.06.0011 Zulage**
Zulage für das Demontieren und Entsorgen
astbesthaltiger Faserzementplatten
Menge: 25,000 m²

**02.06.0020 Trenn- und Ausgleichslage**
Trenn- und Ausgleichslage sowie 1.
Abdichtungslage selbstklebend,
liefern und verlegen.
Menge: 38,000 m2

**02.06.0030 PYE PV 200 S5 Polymer-Bitumen- Schweißbahn**
PYE PV 200 S5 Polymer-Bitumen- Schweißbahn,
vollflächig aufschweißen.
Menge: 38,000 m2

**02.06.0040 Gaubenwangen und Gaubenfronten**
Gaubenwangen und Gaubenfronten mit
Faserzementplatten verkleiden:
20 x 20 Rundbogen
Menge: 25,000 m2

**02.06.0050 Herstellen von Winfedern**
- Holzunterkonstruiktion bestehend aus einer
Dachlatte S10 40/60mm mit Eiskeil
-2 lagige Bitumenabdichtung an der Aufkantung
-aufgesetzte Windfeder aus Titanzink ca. 200mm
Zuschnitt
Menge: 31,000 m2

**02.06.0060 Blechschürze**
Blechschürze aus Titanzink Zuschnitt 333 mm, mit
Falz, liefern und fachgerecht montieren.
Menge: 28,000 m

### Bereich 03 Sonstiges

#### Abschnitt 03.01

**03.01.0010 Bautagebuch**
Führen eines Bautagebuches
Das Bautagebuch ist über die gesamte Bauzeit zu führen.

Arbeitskräfte / Leistungen und Maschinen
Material + Lieferung
Termine / Mietertermine/ Baufortschritt
Witterungsverhältnisse
Vorkommnisse/ Behinderungen / Abstimmungen
Mängel / Abweichungen/ Schäden / Fotos
Datenblätter / Protokolle

Das Bautagebuch ist in digitaler Form dem AG  1 x Woche zur Verfügung zu stellen.
Menge: 1,000 Stk

## Gewährleistung
Gewährleistung

Für die Gewährleistung gelten die Bestimmungen des § 13, VOB/B.
Abweichend davon beträgt die Gewährleistungsfrist 10 Jahre.

Sie beginnt -auch bei erfolgter Teilabnahme- mit der (Schluß-)Abnahme
der gesamten vertraglichen Leistungen.

## Termin
Termin

Arbeitsbeginn: 20.05. 2026
Fertigstellung: 14.08. 2026

## Bedingungen /Abfälle
Bedingungen für die Entsorgung von Abfällen

Der Leistungserbringer ist verpflichtet, die bei uns anfallenden Abfälle ordnungsgemäß und
sofort zu entsorgen.  Zu diesem Zweck hat er die einschlägigen Gesetze, Verordnungen und
sonstigen öffentlich-rechtlichen Vorschriften einzuhalten.

Der Leistungserbringer sichert zu und führt auf unser Verlangen den Nachweis, dass er die
behördliche Einsammlungs- oder Beförderungsgenehmigung nach dem Abfallgesetz hat.
Das Erlöschen dieser Genehmigung ist uns unverzüglich schriftlich mitzuteilen. Die Erklärung des Betreibers der Abfallentsorgungsanlage über die Übernähme der Abfälle ist vor der Beförderung vorzulegen.

Mit Übernahme der Abfälle durch den Leistungserbriinger gehen Eigentum, Gefahr,
Verkehrssicherungspflicht und öffentlich-rechtliche Verantwortung auf diesen über.

Die Beförderung hat auf direktem Fahrweg ohne Unterbrechung, Zwischenlagerung und
Umladung auf andere Transportmittel zu erfolgen.  Der Leistungserbringer hat die behördlich
geforderten Begleitscheine mit sich zu fuhren und ihre Quittierung durch den Betreiber der
Abfallentsorgungsanlage herbeizuführen. Sind solche Begleitscheine nicht erforderlich, hat er uns eine Übernahmebestätigung durch den Betreiber der Abfallentsorgungsanlage
unverzüglich vorzulegen.

Der Leistungserbringer hat uns jede Störung in der ordnungsgemäßen Abfallentsorgung
sofort zu melden.  Die Behebung der Störung hat - abgesehen von unaufschiebbaren
Eilfällen - im Benehmen mit uns zu erfolgen. Davon unberührt bleibt die volle Verant-wortlichkeit des Leistungserbringers für die ordnungsgemäße Entsorgung der Abfälle.

Wir können Prüfungen zur Feststellung durchführen, ob der Leistungserbringer seinen
Pflichten nachgekommen ist. Hierzu können wir zum Beispiel Einsicht nehmen in die vom
Leistungserbringer nach öffentlich-rechtlichen Vorschriften zu führenden Nachweisbücher und in den Genehmigungsbescheid der angefahrenen Abfallentsorgungsanlage, dessen Vorlage der Leistungserbringer zu bewirken hat.

Der Leistungserbringer'hat zur Abdeckung aller - sowohl seiner als auch unserer - sich aus
der Abfallbeseitigung ergebenden Haftungsrisiken unter Einschluß des Gewässerschäden
-Haftungsrisikos auf seine Kosten eine Haftpflichtversicherung in ausreichender Höhe für Personen-, Sach- und Vermögensschäden abzuschließen und uns den Abschluß auf
Verlangen nachzuweisen.  Diese Regelung läßt die Haftung des Leistungserbringers
unberührt.

Die in diesen Bedingungen festgelegten Pflichten hat der Leistungserbringer jedem Dritten
aufzuerlegen, dessen er sich zur Erfüllung dieser Pflichten bedient.
